# Trockenbauarbeiten
Angebotsaufforderung (GAEB 90, DA83)
Eröffnung: 19.06.26 00:00
Ende der Zuschlagsfrist: 17.08.26
Währung: EUR
Auftraggeber: Die Autobahn GmbH des Bundes

## Trockenbauarbeiten
Datum: 12.05.26

### Bereich 01 Trockenbauarbeiten

#### Abschnitt 01.01 GK-Decken

*Hinweis*
Unterdecke gemäß DIN 18168-1,
Befestigungsuntergrund: Stahlbetondecke

Ausführung der Unterkonstruktion aus verzinkten
Stahlblechprofilen DIN 18182-1,
als Grund- und Tragprofile CD 60/27, Niveauausgleich,
Befestigung mit Direktabhänger/ Direktschwingabhänger/
justierbarer Direktabhänger/ justierbarer
Direktschwingabhänger/
Noniusabhängung mit Noniusbügel/
Nonius-Hänger-Unterteil/ Kombihänger/
Draht mit Öse + Ankerfix,
Befestigen mit Knauf Deckennagel/ Schnellbauschraube
TN/ Universalschraube FN
oder bauaufsichtlich zugelassenen Befestigungsmitteln.

Decklage/Bekleidung aus Gipsplatten GKB DIN 18180 bzw.
Typ A EN 520: Knauf Bauplatten o. glw.,
einlagig, Plattendicke 12,5 mm,
Verarbeitung gemäß DIN 18181.

Verspachtelung der Gipsplatten gemäß Merkblatt Nr. 2
des Bundesverbandes der Gipsindustrie e.V.
Qualitätsstufe Q2 Standardverspachtelung,
Verarbeitung gemäß DIN 18181. Die Ausführung erfolgt
unter Verwendung von DIN EN 13963, Spachtelmaterial
Uniflott Typ 4B oder alternativ Fügenfüller Typ 3B o.
glw.

Produkt
'
..........................................'
vom Bieter einzutragen

**01.01.0010 GK-D/STB/1*GKB/Niveaugleich**
GK-Unterdecke nach DIN 18168-1, innen
gem. vorstehender Ausführungsbeschreibung, herstellen
Einbauhöhe:  2,50 - 3,50 m ü. OKFB
Konstruktionshöhe: bis 1,00 m
Dämmschicht: Mineralwolle 50mm
Brandschutz: ---
Schallschutz: ---
Menge: 61,000 m²
Zuordnung: 039

**01.01.0020 GK-D/.../Schattenf**
GK-Unterdecke nach DIN 18168-1, innen
herstellen Anschluss an begrenzende Bauteile, Anschluss
starr, umlaufend mit Schattenfuge ca. 20mm
U-Wandanschluss-Profil 28*27*48mm, Kantenschutzprofil
31*13mm, verspachteln Q2
Nur nach Aufforderung durch BÜ
Menge: 97,000 m
Zuordnung: 039

**01.01.0030 GK-D/freierDeckenr**
Ausbildung eines freien Deckenrandes / Deckensegels
Beplankung mit Gipsplatten nach Hauptposition und DIN
18180 bzw. DIN EN 520 mit Knauf Gipsplattenformteilen.
Stöße gemäß Merkblatt Nr. 2 des Bundesverbandes der
Gipsindustrie e.V. Qualitätsstufe Q2, verspachtelt.
Ausführung angelehnt an Knauf Detail D127G.de-D2 oder
glw.
Menge: 10,000 m
Zuordnung: 039

**01.01.0040 GK-D/Kantenschutz/Zul**
Kantenschutzprofil als Zulage
zu vorbeschriebener Deckenbekleidung/Unterdecke,
Ausführung mit Kantenschutzprofil 23/15
Erzeugnis: Knauf oder glw.
Menge: 3,000 m
Zuordnung: 039

**01.01.0050 GK-D/Abschott/senk/<300**
GK-Unterdecke nach DIN 18168-1, innen
herstellen senkrechte Schürze/Abschottung zur Stb-Decke
Decklage: 1*12,5 mm GKB
Höhe: bis 300 mm
Verarbeitung nach DIN 18168-1, Platten stumpf gestoßen,
Plattenfugen/Schraubknöpfe verspachteln und malerfertig
schleifen, Q2
einschl. evtl. zusätzlicher Unterkonstruktion, starre
Anschlüsse an Bauteile
Menge: 7,000 m
Zuordnung: 039

**01.01.0060 GK-D/.../Öffn/<150cm²**
GK-Unterdecke nach DIN 18168-1, innen
Aussparungen eckig/rund, für Einbauteile, Leuchten u.ä.
(mit Deckrahmen), einschl. evtl. zusätzlicher
Unterkonstruktion/Auswechslung herstellen
Einzelgröße: bis 150cm² (oder d<15cm)
Menge: 10,000 Stk
Zuordnung: 039

**01.01.0070 GK-D/.../Öffn/<250cm²**
GK-Unterdecke nach DIN 18168-1, innen
Aussparungen eckig/rund, für Einbauteile, Leuchten u.ä.
(mit Deckrahmen), einschl. evtl. zusätzlicher
Unterkonstruktion/Auswechslung herstellen
Einzelgröße: 150 bis 250cm² (oder d<20cm)
Menge: 9,000 Stk
Zuordnung: 039

**01.01.0080 GK-D/.../Öffn/<500cm²**
GK-Unterdecke nach DIN 18168-1, innen
Aussparungen eckig/rund, für Einbauteile, Leuchten u.ä.
(mit Deckrahmen), einschl. evtl. zusätzlicher
Unterkonstruktion/Auswechslung herstellen
Einzelgröße: 250 bis 500cm² (oder d<25cm)
Menge: 1,000 Stk
Zuordnung: 039

**01.01.0090 GK-D/.../Öffn/<1000cm²**
GK-Unterdecke nach DIN 18168-1, innen
Aussparungen eckig/rund, für Einbauteile, Leuchten u.ä.
(mit Deckrahmen), einschl. evtl. zusätzlicher
Unterkonstruktion/Auswechslung herstellen
Einzelgröße: 500 bis 1000cm² (oder d<35cm)
Menge: 4,000 Stk
Zuordnung: 039

**01.01.0100 GK-D/.../Öffn/600*600**
Aussparungen in v.b. GK-Decke
eckig, für Einbauleuchte (mit Deckrahmen), einschl.
evtl. zusätzlicher Unterkonstruktion/Auswechslung
undVerstärkung zur Befestigung der Einbauleuchte
herstellen
Einzelgröße: ca. 600 * 600 mm
Menge: 3,000 Stk
Zuordnung: 039

**01.01.0110 GK-D/.../Verstärk/1500*150mm**
Aussparungen in v.b. GK-Decke
Verstärkungen in v.b.GK-Decke zur Befestigung von
Leuchten u.ä., Einlegen eines
Bretts/Spanplattenstreifens,
Einzelgröße: bis ca. 1.500 * 150 mm
Menge: 2,000 Stk
Zuordnung: 039

**01.01.0120 GK-D/.../Revi.Kl/300*300mm**
GK-Unterdecke nach DIN 18168-1, innen
Einbauteil Revisionsklappe
Knauf Revisionsklappe REVO300 x 300 mm o.glw. für
Deckensysteme ohne bauphysikalische Anforderung.
Unterkonstruktion mit CD 60/27-Profilen gemäß DIN EN
14195 und DIN 18182-1 anordnen.
Ausschnitt der Gipsplatte nach System-Datenblatt und
Schemazeichnungen ausbilden.
Dicke der Beplankung bis 12,5 mm.

Verschraubung des Außenrahmens mittels
Schnellbauschrauben TB / Diamantschrauben XTB nach DIN
18182-2 oder
bauaufsichtlich zugelassenen Verbindungsmitteln, ggf.
mit Distanzrahmen/ -streifen unterlegen.
Innendeckel flächenbündig mit Gipsplatte verkleben oder
wahlweise verschrauben.
Revisionsklappen-Außenrahmen mit Uniflott Typ 4B nach
DIN EN 13963 in Qualitätsstufe Q2 gemäß Merkblatt Nr. 2
des Bundesverbandes der Gipsindustrie e.V.
verspachteln.
Nur auf Anforderung durch BÜ.

Produkt
'
..........................................'
vom Bieter einzutragen
Menge: 6,000 Stk
Zuordnung: 039

**01.01.0130 GK-D/.../Revi.Kl/400*400mm**
GK-Unterdecke nach DIN 18168-1, innen
Einbauteil Revisionsklappe
Knauf Revisionsklappe REVO400 x 400 mm o.glw. für
Deckensysteme ohne bauphysikalische Anforderung.
Unterkonstruktion mit CD 60/27-Profilen gemäß DIN EN
14195 und DIN 18182-1 anordnen.
Ausschnitt der Gipsplatte nach System-Datenblatt und
Schemazeichnungen ausbilden.
Dicke der Beplankung bis 12,5 mm.

Verschraubung des Außenrahmens mittels
Schnellbauschrauben TB / Diamantschrauben XTB nach DIN
18182-2 oder
bauaufsichtlich zugelassenen Verbindungsmitteln, ggf.
mit Distanzrahmen/ -streifen unterlegen.
Innendeckel flächenbündig mit Gipsplatte verkleben oder
wahlweise verschrauben.
Revisionsklappen-Außenrahmen mit Uniflott Typ 4B nach
DIN EN 13963 in Qualitätsstufe Q2 gemäß Merkblatt Nr. 2
des Bundesverbandes der Gipsindustrie e.V.
verspachteln.
Nur auf Anforderung durch BÜ.

Produkt
'
..........................................'
vom Bieter einzutragen
Menge: 5,000 Stk
Zuordnung: 039

**01.01.0140 GK-Verkl/12,5GKB/2-seitig/<500mm**
Verkofferung waagerecht/senkrecht
zum Bekleiden von Rohrleitungen, Steigesträngen,
Unterzügen und u.ä., als Eckbekleidung, 2-seitig,
einschl. Aussenecke mit V-Fräsung oder
Alu-Eckschutzschiene 31*31mm und UK
System:  Knauf o.glw.

Produkt
'
..........................................'
vom Bieter einzutragen

Beplankung: einlagig, 1*12,5 mm GKB
Gipsbauplatten-GKB DIN 18180
Verarbeitung nach DIN 18181, verschrauben mit
HGP-Schrauben gem. DIN 18182-2
Oberfläche: Qualitätsstufe Q2 gem. ZTV und Merkblatt
Nr. 2 (IGG, Dezember 2007)
Abmessungen/Abwicklungen bis 500 mm
Menge: 15,000 m
Zuordnung: 039

**01.01.0150 GK-Verkl/De/12,5GKB/2-seitig/<600mm**
Verkofferung waagerecht
zum Bekleiden von Rohrleitungen, Unterzügen und u.ä.,
als Eckbekleidung, 2-seitig, einschl. Aussenecke mit
V-Fräsung oder Alu-Eckschutzschiene 31*31mm
System:  Knauf W612, o.glw.

Produkt
'
..........................................'
vom Bieter einzutragen

Beplankung: einlagig, 1*12,5 mm GKB
 Gipsbauplatten-GKB DIN 18180
 Verarbeitung nach DIN 18181, verschrauben mit
HGP-Schrauben gem. DIN 18182-2
Oberfläche: Qualitätsstufe Q2 gem. ZTV und Merkblatt
Nr. 2 (IGG, Dezember 2007)
Abmessungen: ca. 400+200mm / Abwicklungen bis 600 mm
Menge: 15,000 m
Zuordnung: 039

**01.01.0160 GK-Verkl/12,5GKB/2-seitig/<750mm**
Verkofferung waagerecht/senkrecht
zum Bekleiden von Rohrleitungen, Steigesträngen,
Unterzügen und u.ä., als Eckbekleidung, 2-seitig,
einschl. Aussenecke mit V-Fräsung oder
Alu-Eckschutzschiene 31*31mm und UK
System:  Knauf o.glw.

Produkt
'
..........................................'
vom Bieter einzutragen

Beplankung: einlagig, 1*12,5 mm GKB
Gipsbauplatten-GKB DIN 18180
Verarbeitung nach DIN 18181, verschrauben mit
HGP-Schrauben gem. DIN 18182-2
Oberfläche: Qualitätsstufe Q2 gem. ZTV und Merkblatt
Nr. 2 (IGG, Dezember 2007)
Abmessungen/Abwicklungen bis 750 mm
Menge: 15,000 m
Zuordnung: 039

**01.01.0170 GK-Verkl/De/12,5GKB/2-seitig/<1000mm**
Verkofferung waagerecht
zum Bekleiden von Rohrleitungen, Unterzügen und u.ä.,
als Eckbekleidung, 2-seitig, einschl. Aussenecke mit
V-Fräsung oder Alu-Eckschutzschiene 31*31mm
System:  Knauf W612, o.glw.

Produkt
'
..........................................'
vom Bieter einzutragen

Beplankung: einlagig, 1*12,5 mm GKB
 Gipsbauplatten-GKB DIN 18180
 Verarbeitung nach DIN 18181, verschrauben mit
HGP-Schrauben gem. DIN 18182-2
Oberfläche: Qualitätsstufe Q2 gem. ZTV und Merkblatt
Nr. 2 (IGG, Dezember 2007)
Abmessungen: ca. 650+300mm / Abwicklungen bis 1.000 mm
Menge: 15,000 m
Zuordnung: 039

**01.01.0180 Trockenb/GK/DaBekl/.../DFF/GKB/Leib/<350mm**
Dachschrägen-/Deckenbekleidung DIN 18168-1
der Vorpositionen, herstellen in Leibungen von
Dachflächenfenstern, einschl. Eckschutzprofil 31*31mm
und Verspachtelung Q2
Beplankung: einlagig, 1*12,5 mm GKB Gipsbauplatten DIN
18180

Breite der Leibung: bis 350mm
Menge: 9,000 m
Zuordnung: 039

**01.01.0190 GK-Verkl/2-seitig/<500mm/F30**
Verkofferung waagerecht/senkrecht
zum Bekleiden von Rohrleitungen, Steigesträngen,
Unterzügen und u.ä., als Eckbekleidung, 2-seitig,
einschl. Aussenecke mit Alu-Eckschutzschiene 31*31mm
und UK
System:  Knauf o.glw.

Produkt
'
..........................................'
vom Bieter einzutragen

Beplankung: zweilagig, 2*12,5 mm GK-Feuerschutzplatten
GKF
Feuerwiderstandskl.: F30A
Verarbeitung nach DIN 18181, Platten stumpf stoßen,
Plattenfugen/Schraubköpfe verspachteln und malerfertig
schleifen, Q2
einschl. evtl. zusätzlicher Unterkonstruktion, starre
Anschlüsse an Bauteile
Abmessungen/Abwicklungen bis 500 mm
Menge: 5,000 m
Zuordnung: 039

**01.01.0200 GK-Verkl/3-seitig/<750mm/F30**
Verkofferung waagerecht/senkrecht
zum Bekleiden von Rohrleitungen, Steigesträngen,
Unterzügen und u.ä., als Eckbekleidung, 2-seitig,
einschl. Aussenecke mit Alu-Eckschutzschiene 31*31mm
und UK
System:  Knauf o.glw.

Produkt
'
..........................................'
vom Bieter einzutragen

Beplankung: zweilagig, 2*12,5 mm GK-Feuerschutzplatten
GKF
Feuerwiderstandskl.: F30A
Verarbeitung nach DIN 18181, Platten stumpf stoßen,
Plattenfugen/Schraubköpfe verspachteln und malerfertig
schleifen, Q2
einschl. evtl. zusätzlicher Unterkonstruktion, starre
Anschlüsse an Bauteile
Abmessungen/Abwicklungen bis 750 mm
Menge: 5,000 m
Zuordnung: 039

#### Abschnitt 01.02 Deckensegel

*Hinweis*
Akustikdeckensystem aus Glaswolle als flächige
Installation
Plattendicke: 40mm
Format (mm): 600x1040x40, 1200x1040x40 oder
2400x1040x40 gem. nachfolgender Pos.
Kantenausführung: rechtwinklig, rahmenlos,
farbbeschichtet weißDemontierbarkeit: demontierbar
(Klappfunktion)Gesamtgewicht: 5-6 kg/m²Oberfläche:
Akutex FT (*) sichtseitig homogene weiße
Farboberfläche, Kanten farbbeschichtetRückseite:
GlasvliesFarbe: White Frost (*) ähnlich NCS S 0500-N
Lichtreflexionsgrad: 85%, Glanzgrad: < 1Baustoffklasse:
nicht brennbar, A2-s1,d0 (gem. DIN EN
13501-1)Umwelteinfluss: vollständig recycelbar, aus
recyceltem Altglas (Anteil > 70%) mit
umweltfreundlichem Bindemittel; zertifiziert gemäß EPD
Typ III Absorptionsklasse: A (gem. DIN EN ISO 11654),
aw = 0,95Praktischer Absorptionsgrad ap: 125Hz = 0,55;
250Hz = 0,75; 500Hz = 0,85; 1000Hz = 1,00; 2000Hz =
1,00; 4000Hz = 1,00 gemäß DIN EN ISO 11654 bei einer
totalen Konstruktionshöhe von 300 mm Fabrikat: Ecophon
Solo Matrix o.glw. System
UnterkonstruktionDemontierbarkeit: de- und remontierbar
durch KlicksystemKorrosionsschutzklasse: C1 nach EN ISO
12944-2Schienen: weiß, grau oder schwarz Fabrikat:
Ecophon Connect o.glw.Montage der Platten auf der
Rohdecke gem. der Hersteller-Montageanleitung M501/503
Paneele als Raster, umlaufende Fuge von 40 mm

**01.02.0010 Absorb/De/GW/0,95/40/2400*600**
Akustikdeckensystem aus Glaswolle
gem. vorstehender Ausführungsbeschreibung
Plattenformat: 2400 * 600 * 40 mm
Abhängehöhe: ca. 350 mm

Fabrikat: Ecophon Solo Matrix o.glw.
 Produkt
'
..........................................'
vom Bieter einzutragen
Menge: 32,000 Stk
Zuordnung: 039

**01.02.0020 Absorb/De/GW/0,95/40/1200*600**
Akustikdeckensystem aus Glaswolle
gem. vorstehender Ausführungsbeschreibung
Plattenformat: 1200 * 600 * 40 mm
Abhängehöhe: ca. 350 mm

Fabrikat: Ecophon Solo Matrix o.glw.
 Produkt
'
..........................................'
vom Bieter einzutragen
Menge: 8,000 Stk
Zuordnung: 039

**01.02.0030 Absorb/De/Öffnung/100mm**
Akustikdecke nach DIN 18168-1 innen
Aussparungen herstellen, eckig/rund, Durchmesser max.
100 mm
Gewicht max. 250 g zwischen 2 Ankerprofilen
Menge: 5,000 Stk
Zuordnung: 039

**01.02.0040 Absorb/De/Öffnung/100mm/schwer**
Akustikdecke nach DIN 18168-1 innen
Aussparungen herstellen, eckig/rund, Durchmesser max.
100 mm, schwer,
mit Connect Querschienen und Montagewinkeln
Menge: 5,000 Stk
Zuordnung: 039

**01.02.0050 Absorb/De/Farbe/Zul**
Farbige Ausführung der Akustikdeckenplatten gemäß
Akutex FT Farbpalette des Herstellers
Abrechnung als Zulage zu den Position'01.02.0010 und
01.02.0020'
Menge: 40,000 Stk
Zuordnung: 039

*Hinweis*
Akustikdeckensystem aus Glaswolle
Plattendicke: 20mm
Format (mm): 600x600 oder 1200x600 gem. nachfolgender
Pos.
Kantenausführung: SQ (rechtwinklige Kantenausführung)
farbbeschichtet weißDemontierbarkeit: nicht
demontierbarGesamtgewicht: 2,5 kg/m²Oberfläche: Akutex
FT (*) sichtseitig homogene weiße Farboberfläche,
Kanten farbbeschichtetRückseite: GlasvliesFarbe: White
Frost (*) ähnlich NCS S 0500-N Lichtreflexionsgrad:
85%, Glanzgrad: < 1Baustoffklasse: nicht brennbar,
A2-s1,d0 (gem. DIN EN 13501-1)Umwelteinfluss:
vollständig recycelbar, aus recyceltem Altglas (Anteil
> 70%) mit umweltfreundlichem Bindemittel; zertifiziert
gemäß EPD Typ III Absorptionsklasse: C (gem. DIN EN ISO
11654), aw = 0,65Praktischer Absorptionsgrad ap: 125Hz
= 0,05; 250Hz = 0,30; 500Hz = 0,75; 1000Hz = 1,00;
2000Hz = 1,00; 4000Hz = 1,00 gemäß DIN EN ISO 11654 bei
einer totalen Konstruktionshöhe von 23 mm Fabrikat:
Ecophon Focus SQ o.glw. Montage der Platten auf der
Rohdecke gem. der Hersteller-Montageanleitung M107 als
DIrektmontage mit System-Kleber Ecophon Connect Kleber,
einschl. evtl. Anschnitte/Aussparungen, mit umlaufender
Fuge 8mm bzw. nach Zeichnung/Deckenspiegel, in
Einzelflächen,
gfs. Probeklebung durchführen

**01.02.0060 Absorb/De/GW/0,65/20/600*1200**
Akustikdeckensystem aus Glaswolle
gem. vorstehender Ausführungsbeschreibung, in
Einzelflächen

Fabrikat: Ecophon Focus SQ o.glw.
 Produkt
'
..........................................'
vom Bieter einzutragen Plattenformat: 600 * 1.200 * 20
mm
Menge: 8,000 Stk
Zuordnung: 039

**01.02.0070 Absorb/De/GW/0,65/20/600*1200/farbig/Zul**
Akustikdeckensystem aus Glaswolle
gem. vorstehender Ausführungsbeschreibung, in
Einzelflächen, Zulage für farbige Ausführung der
Akustikdeckenplatten gem. Farbkarte des Herstellers

Plattenformat: 600 * 1.200 * 20 mm
Farbe nach Wahl AG

Abrechnung als Zulage zur Position '01.02.0060'
Menge: 8,000 Stk
Zuordnung: 039

**01.02.0080 Absorb/De/GW/.../Schnittkante**
Akustikdeckensystem aus Glaswolle
der Vorpos.
Kantenversiegelung mittels Connect Kantenfarbe 0691
Anschnitte mittels der zum System passenden Kantenfarbe
des Herstellers versiegeln
Menge: 5,000 m
Zuordnung: 039

#### Abschnitt 01.03 GK-Wände

*Hinweis*
Freistehende Vorsatzschale als einseitig beplankte
leichte Trennwand DIN 4103-1,
Einbaubereich 1
Wanddicke = 85 mm
Hohlraumtiefe: = 60 mm
Wandhöhe: bis 3,50 m
Umlaufende Anschlüsse starr
Ausführung mit Unterkonstruktion aus verzinkten
Stahlblechprofilen DIN 18182-1,
Metallständer CW 50, Boden und Deckenanschlüsse mit
Randprofilen UW 50/40,
Befestigung mit bauaufsichtlich zugelassenen
Befestigungsmitteln, vorhandener Befestigungsuntergrund
Stahlbeton/ Mauerwerk

Dämmschicht aus Mineralwolle nach DIN EN 13162, Dicke
40 mm,
Brandverhalten nach DIN EN 13501-1: A1,
Wärmeleitfähigkeit _ = 0,040 W/(mK),*
längenbezogener Strömungswiderstand nach DIN EN 29053:
r = 5 kPa·s/m²,
einlagig, dicht stoßen, abrutschsicher verlegen,
Produkt: Knauf Insulation Trennwand-Dämmplatte TP 115
o.glw.
(Hergestellt mit Ecose® Technology, einem
formaldehydfreien Bindemittel auf Basis vorwiegend
natürlich-organischer Grundstoffe ohne Zusatz von
künstlichen Farben oder Färbemitteln)
Verspachtelung der Gipsplatten gemäß Merkblatt Nr. 2
des Bundesverbandes der Gipsindustrie e.V.
Qualitätsstufe Q2 Standardverspachtelung,
Verarbeitung gemäß DIN 18181

Ausführung gemäß Knauf Detailblatt W61.de
System: Knauf Vorsatzschale W626.de o.glw.

**01.03.0010 GK-Vorw/>85/CW50/MF40/EB1/2*GKB**
Freistehende Vorsatzschale als einseitig beplankte
leichte Trennwand
gem. vorstehender Ausführungsbeschreibung herstellen

Beplankung: Knauf GKB o. glw., zweilagig, Plattendicke
2x 12,5 mm
Verarbeitung gemäß DIN 18181.

Produkt
'
..........................................'
vom Bieter einzutragen
Menge: 12,000 m2
Zuordnung: 039

**01.03.0020 GK-Vorw/>85/CW50/.../<5m2/Zul**
Freistehende Vorsatzschale als einseitig beplankte
leichte Trennwand
gem. vorstehender Ausführungsbeschreibung herstellen
in Einzelflächen:  <5,0m²
Abrechnung als Zulage zur Position '01.03.0010'
Menge: 3,000 Stk
Zuordnung: 039

**01.03.0030 GK-W/Revi-Kl/GKB/300*300**
Revisionsklappe für Vorsatzschale/Montagewand
einschl. erforderlicher Auswechselungen,

Einbau Revisionsklappe 400 x 400 mm, 12,5 mm, CW 50
Einbau einer Knauf Revisionsklappe REVO 400 x 400 mm o.
glw. für Wandsysteme ohne bauphysikalische Anforderung.
Dicke der Beplankung bis 12,5 mm. Verschraubung des
Außenrahmens mittels Schnellbauschrauben TB /
Diamantschrauben XTB oder bauaufsichtlich zugelassenen
Verbindungsmitteln, ggf. mit Distanzrahmen/ -streifen
unterlegen.
Innendeckel flächenbündig mit Gipsplatte verkleben oder
wahlweise verschrauben.
Revisionsklappen-Außenrahmen mit Uniflott Typ 4B o.
glw. nach DIN EN 13963 in Qualitätsstufe Q2 gemäß
Merkblatt Nr. 2 des Bundesverbandes der Gipsindustrie
e.V. verspachteln.
Unterkonstruktion mit CW 50 Profilen nach DIN EN 14195
und DIN 18182-1 ausführen. Ausschnitt der Gipsplatte
nach System-Datenblatt und Schemazeichnungen ausbilden.

Abmessung.: 300 * 300mm
Menge: 1,000 Stk
Zuordnung: 039

USt %: 19,00
